# Sanierung Haldenhofbrücke
Angebotsaufforderung (GAEB DA XML 3.3, DA83)
Projekt: 05052
Währung: EUR
Auftraggeber: Stadt Schramberg, z.Hd. Herr Ginter, Berneckstraße 9, 78713 Schramberg, Deutschland, Ansprechpartner Konrad Ginter, Telefon 0742229320, E-Mail konrad.grinter@schramberg.de
Erstellt mit: GXML Toolbox V3.3 R20230829, iTWO_64 V25.0.650, 22.06.2026

## 05052 Sanierung Haldenhofbrücke
Datum: 22.06.2026

### Bereich 1 Allgemeines

#### Abschnitt 1.1 Baustelleneinrichtung

**1.1.10 Baustelle einrichten Sämtl.LV-Abschn.*Zuf.herst.AG,abb.**
*** Pauschalposition
StL-Nr. 1910110714
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle nach Unterlagen des AG herstellen
und nach Beendigung der Baumaßnahme entfernen. Ur-
sprünglichen Zustand wieder herstellen.
Menge: 1,000 PSCH

**1.1.20 Bauzaun aufstellen und entfernen Zaunhöhe 2,0 m*Stahlgitter-FT**
StL-Nr. 1910120733
Bauzaun nach Unterlagen des AG einschl. der erforderlichen Tore und Pfosten standsicher aufstellen, während
der Bauzeit vorhalten und unterhalten sowie nach Beendigung der Bauzeit entfernen. 70 v.H. des Preises werden nach Aufstellen, der Rest nach Entfernen des Bauzaunes vergütet.
Zaunhöhe = 2,00 m.
Zaun aus Stahlgitter-Fertigteilen.
Menge: 10,000 m

**1.1.30 Baustellenschild anfert. und aufst.**
StL-Nr. 1910140700
Baustelleninformationsschild einschließlich Aufstellvorrichtung nach Unterlagen des AG anfertigen und beschriften, zur Baustelle anfahren und standsicher aufstellen. Notwendige Erdarbeiten ausführen, Fundamente
herstellen. Statischen Nachweis erbringen. Bauschild
während der Bauzeit unterhalten und säubern.
Menge: 1,000 St

**1.1.40 Bürowagen für AG an- und abfahren 1 Arbeitsplatz**
*** Pauschalposition
StL-Nr. 1910130710
Bürowagen für den AG anfahren, nach Unterlagen des AG
aufstellen, mit allen Einrichtungen abbauen und abfahren. Standplatz anlegen und herrichten. Bürowagen mit
einem Ablagetisch und einem verschließbaren Akten-
/Kleiderschrank, jeden Arbeitsplatz mit Schreibtisch,
Stuhl, Aktenbock und Schreibtischlampe sowie zwei weiteren Stühlen ausstatten. Elektrische Beleuchtung,
Wasch- und Heizgelegenheit sowie Toilette einrichten,
für Abwasserbeseitigung sorgen. Der Bürowagen entspricht mit seinen Arbeitsplätzen allen gesetzlichen
Regelungen und Vorschriften. Benutzte Fläche entsprechend dem ursprünglichen Zustand herrichten. 70
v.H. der Pauschale werden nach Übernahme des Bürowagens
durch den AG, der Rest nach Erfüllung der Leistung vergütet.
Bürowagen, 1 Arbeitsplatz.
Menge: 1,000 PSCH

**1.1.50 Vorankündigung erstellen**
*** Pauschalposition
StL-Nr. 19101508
Vorankündigung gemäß Baustellenverordnung erstellen und
spätestens zwei Wochen vor Einrichten der Baustelle der
zuständigen Behörde übermitteln. Vorankündigung sichtbar und witterungsgeschützt auf der Baustelle aushängen. Bei erheblichen Änderungen während der Bauzeit
anpassen.
Menge: 1,000 PSCH

**1.1.80 Lichtbilder herst. und liefern**
StL-Nr. 19101620
Lichtbilder über den wesentlichen Bauablauf des Bauwerks in digitalisierter Form (Auflösung mindestens
1024 mal 768 Pixel, 24 Farben) mit Digitalkamera herstellen und auf mit dem AG abgestimmten Datenträger (CD
oder DVD) liefern. Das Komprimierungsverhältnis bzw.
die Bildqualität ist so zu wählen, dass durch die Komprimierung keine für den Sachverhalt wesentlichen Bildinformationen verloren gehen.
Menge: 1,000 St

#### Abschnitt 1.2 Beweissicherung

**1.2.10 Eingangsbeweissicherung**
*** Pauschalposition
Beweissicherung

Beweissicherung Baubereich
Vor Baubeginn sind an relevanten Bereichen (Lagerflächen,
Straßenflächen, genutzte Zuwegungen, Gebäuden,
Grundstückseinfassungen wie Mauern usw.) vorhandene Schäden mittels
Foto durch ein unabhängiges, zugelassenes Ingenieurbüro aufzunehmen.
Schäden aller Art sind zu dokumentieren.
 Es ist von der bauausführenden Firma ein Protokoll über die Besichtigung
anzufertigen.
Die Fotodokumentation ist als CD bereitzustellen.
 Die Unterlagen sind dem AG vollständig und unaufgefordert vor
Baubeginn zu übergeben.
Anschließendes Gutachten nach Beendigung der Baumfällarbeiten,
aufbauend auf der vorliegenden Beweissicherung, anfertigen
Menge: 1,000 PSCH

**1.2.20 Zwischenbeweissicherung**
*** Pauschalposition
Beweissicherung

Beweissicherung Baubereich
Vor Baubeginn sind an relevanten Bereichen (Lagerflächen,
Straßenflächen, genutzte Zuwegungen, Gebäuden,
Grundstückseinfassungen wie Mauern usw.) vorhandene Schäden mittels
Foto durch ein unabhängiges, zugelassenes Ingenieurbüro aufzunehmen.
Schäden aller Art sind zu dokumentieren.
 Es ist von der bauausführenden Firma ein Protokoll über die Besichtigung
anzufertigen.
Die Fotodokumentation ist als CD bereitzustellen.
 Die Unterlagen sind dem AG vollständig und unaufgefordert vor
Baubeginn zu übergeben.
Anschließendes Gutachten nach Beendigung der Baumfällarbeiten,
aufbauend auf der vorliegenden Beweissicherung, anfertigen
Menge: 1,000 PSCH

**1.2.30 Schlussbeweissicherung**
*** Pauschalposition
Beweissicherung

Beweissicherung Baubereich
Vor Baubeginn sind an relevanten Bereichen (Lagerflächen,
Straßenflächen, genutzte Zuwegungen, Gebäuden,
Grundstückseinfassungen wie Mauern usw.) vorhandene Schäden mittels
Foto durch ein unabhängiges, zugelassenes Ingenieurbüro aufzunehmen.
Schäden aller Art sind zu dokumentieren.
 Es ist von der bauausführenden Firma ein Protokoll über die Besichtigung
anzufertigen.
Die Fotodokumentation ist als CD bereitzustellen.
 Die Unterlagen sind dem AG vollständig und unaufgefordert vor
Baubeginn zu übergeben.
Anschließendes Gutachten nach Beendigung der Baumfällarbeiten,
aufbauend auf der vorliegenden Beweissicherung, anfertigen
Menge: 1,000 PSCH

### Bereich 2 Sanierung Brücke

#### Abschnitt 2.1 Technische Bearbeitung

**2.1.20 Bauzeitenplan aufstellen. Balkenpl.*Fort. Bauabl. Lieferung PDF, Version A-1 Papier 4fach**
*** Pauschalposition
StL-Nr. 1420240319111291
Bauzeitenplan mit einer Aufgliederung in Planung,
Lieferung, Herstellung, ggf. Montage und Erprobung nach
Abschnitten des LV prüffähig aufstellen.
Abhängigkeiten der Vorgänge darstellen.
Vereinbarte Termine und Abläufe berücksichtigen
für alle Leistungen des LV
Bauablauf 'Abbruch und Instandsetzungsmaßnahme'

als Balkenplan
Fortschreibung entsprechend dem Bauablauf
Lieferung digital in Dateiformat/Version nach
Vertragsunterlagen
Lieferung im Archiv-/Druckformat = PDF, Version A-1
Medium für Datenübergabe = 'Sharepoint'

Lieferung auf Papier, weiß, Anzahl 4fach
Menge: 1,000 PSCH

**2.1.30 Ausführungsunterlagen aufstellen Gesamte Instandsetzungsmaßnahme inkl. Abbruch *PDF, Version A-1 *Papier 4fach Druck farbig**
*** Pauschalposition
StL-Nr. 1420221329902913
Die Ausführungsunterlagen sind aus den zur Verfügung
gestellten Unterlagen zu entwickeln und aufzustellen
für vorhandene Bauwerke/Anlagen
Art der Ausführungsunterlagen = 'Instandsetzungskonzepte, Bauablaufpläne, Ausführungspläne, Korrosionsschutzpläne, Vermessungskonzepte, Lagerwechselkonzepte, Schalungspläne, Montagepläne -  siehe Baubeschreibung'

Lieferung digital in Dateiformat/Version = 'pdf, dwg'

Lieferung im Archiv-/Druckformat = PDF, Version A-1
Medium für Datenübergabe = 'Sharepoint'

Lieferung auf Papier, weiß, Anzahl 4fach
Druckbild = farbig
Menge: 1,000 PSCH

**2.1.40 Berechnung. Ing.-Bauwerke aufstell. Leistungen LV*alle Nachw. Grundl. nach VU*PDF, Version A-1 Datenübergabe VU*Papier 4fach Druck farbig**
*** Pauschalposition
StL-Nr. 1420210311121103
Berechnungen für Ingenieurbauwerke des Hoch-, Tief-,
und Wasserbaus mit allen für die Prüfung, Fertigung,
Montage, Instandhaltung und den Betrieb erforderlichen
Nachweisen aufstellen
für alle Leistungen des LV
Art der Berechnungen = Nachweise der Standsicherheit, Tragfähigkeit, Gebrauchstauglichkeit und
Dauerhaftigkeit
Grundlagen nach Vertragsunterlagen
Lieferung im Archiv-/Druckformat = PDF, Version A-1
Medium für die Datenübergabe nach Vertragsunterlagen
Lieferung auf Papier, weiß, Anzahl 4fach
Druckbild = farbig
Menge: 1,000 PSCH

#### Abschnitt 2.2 Gerüste

**2.2.10 Arbeitsgerüst herstellen Brücke*Wasserd.Abdeckung Verkehrssich.n.U.*Umweltschutzeinr. Erdung, Berührung**
*** Pauschalposition
StL-Nr. 2211630610011101
Arbeitsgerüste, einschließlich ggf. erforderlicher
Gründung sowie ggf. erforderlicher Treppentürme und
weiterer Leitergänge, nach statischen, konstruktiven
und sicherheitstechnischen Erfordernissen herstellen
und beseitigen, für den Zeitraum der eigenen Leistung
vorhalten und unterhalten.
Einsatzort = Brücke.
Gerüst mit wasserdichter Abdeckung.
Einrichtungen für Verkehrssicherung nach Unterlagen des
AG einbauen, vorhalten, unterhalten, betreiben und beseitigen.
Einrichtungen zum Schutz der Umwelt nach Unterlagen des
AG einbauen, vorhalten, unterhalten, ggf. betreiben und
beseitigen.
Erdungs- und Berührungsschutzmaßnahmen nach Unterlagen
des AG herstellen.
Menge: 1,000 PSCH

#### Abschnitt 2.3 Beton, Stahlbeton

*Hinweis: Hinweis Beton abbrechen*
Hinweis zu OZ 2.3.10: Der Stahlbeton ist in 3  verschieden Bereichen abzubrechen. Gesamtfläche ca. 50 m² bei einer Stärke des Überbaus von 14 cm.

**2.3.10 Fahrbahn Beton abbrechen. Überbau*Stahlbeton C35/45* Bew. erhalten Entsorgung ges.**
StL-Nr. 2211801843390113
Beton nach Unterlagen des AG abbrechen.
Bauteil = Überbau.
Material = Stahlbeton.
Druckfestigkeitsklasse über C20/25 bis C35/45.
Abbruchdicke 'ca. 14 cm'

Beton in Teilbereichen abbrechen.
Anschlussbewehrung erhalten.
Abbruchgut entsorgen. Entsorgung wird gesondert
vergütet.
Menge: 50,000 m2

**2.3.12 Cofrastra entfernen**
StL-Nr. 211203069901
Stahlbauteil entsprechend statischen und konstruktiven
Erfordernissen nach Unterlagen des AG aus der Be-
standskonstruktion heraustrennen.
Bauteil 'Cofrastra Blech'

Stahlsorte 'S350GD+Z'

Abfall nach Wahl des AN verwerten.
Menge: 2,000 St

**2.3.15 Abbruchgut fördern unbew. Beton**
StL-Nr. 182199034050
Anfallendes Abbruchgut fördern.
Abbruchgut = unbewehrter Beton.
Abbruchgut zur Recyclingstelle gemäß Leistungsbeschreibung fördern und abkippen.
Menge: 18,000 t

**2.3.17 Abbruchgut fördern alter Dünnschichtbelag (abgefräst OZ 02.5.10)**
StL-Nr. 182199031950
Anfallendes Abbruchgut fördern.
Abbruchgut = Fremdschicht.
Abbruchgut 'abgefräster Beton/ alter Dünnschichtbelag'

Abbruchgut zur Recyclingstelle gemäß Leistungsbeschreibung fördern und abkippen.
Menge: 6,500 t

**2.3.18 Gefährl. Abfall aus Abbruch ents. sonstige Stoffe*Gebühr einrechn.**
StL-Nr. 1210220961
Gefährlichen Abfall aus Abbruch laden, fördern und entsorgen. Art der Belastung und Entsorgung nach Unterlagen des AG. Entsorgungsnachweis nach Unterlagen des AG
führen.
Abgerechnet wird nach Wiegescheinen.
Sonstige Bau- und Abbruchabfälle (einschließlich gemischter Abfälle), die gefährliche Stoffe enthalten.
Abfallschlüsselnummer = 17 09 03.
Gebühren der Abfallentsorgung sind einzurechnen.
Menge: 24,500 t

*Hinweis: Hinweis Wiederherstellung / neue Bewehrung*
Hinweis zu OZ 2.3.25: Bewehrungsstahl für die zusätzliche Rissbewehrung & Ersatzbewehrung an den Positionen Haldenhof&Gehren für die neue Fahrbahn mit 23 cm Stärke.

Hinweis zu OZ 2.3.26 Edelstahlbewehrung ersetzen falls notwendig

**2.3.20 Schalung herstellen und beseitigen. Überbau*Ebene Flächen Schaltafeln*Gleichm.Stöße Parallel Grad.**
StL-Nr. 22118113411204
Schalung für Betonbauteil einschließlich Aussparungen
und Schlitzen nach Unterlagen des AG herstellen, vorhalten und beseitigen.
Bauteil = Überbau.
Schalung für ebene Flächen.
Sichtflächenschalung = Schaltafeln.
Schalung mit gleichmäßig versetzten Stößen.
Schalungsverlauf parallel zur Gradiente.
Menge: 50,000 m2

**2.3.23 Randabdichtung (allseitig) zwischen Schalung und Bestand**
Menge: 3,000 Stk

**2.3.24 Stahlbauteil herst. u. verschweißen Randbleche für neue Fahrbahn; seitlich und quer.*S355 Schleifen*Kehlnaht**
StL-Nr. 21120322921300
Stahlbauteil entsprechend statischen und konstruktiven
Erfordernissen nach Unterlagen des AG herstellen, Form
an den Bestand anpassen und verschweißen.
Nahtbereiche für das Verschweißen der Bauteile vorbereiten. Erforderliche Schweißbadsicherung herstellen.
Fugenform vollständig verschweißen.
Bauteil 'Randbleche für neue Fahrbahn'

Stahlsorte = Baustahl S355.
Vorbereitungsverfahren = Schleifen.
Schweißnahtform = Kehlnaht.
Menge: 8,000 St

**2.3.25 Betonstahl einbauen Überbau***
StL-Nr. 2211821349
Betonstahl entsprechend statischen und konstruktiven
Erfordernissen einbauen.
Bauteil = Überbau.
Stahlsorte 'BSt 500 B'
Menge: 1,500 t

**2.3.26 Betonstahl einbauen Überbau***
StL-Nr. 2211821349
Betonstahl entsprechend statischen und konstruktiven
Erfordernissen einbauen.
Bauteil = Überbau.
Stahlsorte 'Edelstahlbewehrung'
Menge: 0,050 t

**2.3.27 Stahlbeton herstellen**
StL-Nr. 18219133990090
Stahlbeton gemäß ZTV-W LB 219, Abschnitt 3, zur Ergänzung und/oder Verstärkung von Bauteilen gemäß Leistungsbeschreibung mit Zeichnung(en) herstellen.
Gesondert vergütet werden: Bewehrung, Verankerung im
Altbeton inkl. Bohrung, Schalung, Kantenschalung,
Nachbehandlung, Verwendbarkeits- und Gütenachweise
gemäß ZTV-W LB 219.
Bauteil 'Fahrbahn'

Expositions-/Feuchtigkeitsklass. 'C35/45 XD3,XC4,XF4'

Oberflächen-Herstellung 'rau nach Vorgabe Hersteller Dünnschichtbelag'
Menge: 12,000 m3

#### Abschnitt 2.4 Korrosionsschutz instandsetzen

*Hinweis: Hinweis Lager aus- und einbauen*
Hinweis Stahloberfläche instansetzen

Die Lager sind vor der Instandsetzung des Korrosionsschutes auszubauen. Sofern diese größere Beschädigungen aufweisen sind diese ebenfalls instand zu setzen und nach Abschluss der Korrosionsschutzarbeiten am Endquerträger wieder einzubauen. Für den Ausbau der Lager mit hydraulischen Pressen muss ggf. am Enquerträger und auf dem Widerlager eine Lastverteilerplatte installiert werden.

**2.4.10 Lagerteil ausbauen Widerlager*Elastomerlager Presse Unterbau*Hilfsauflager**
StL-Nr. 241211061211
Lagerteil ausbauen und nach Wahl des AN verwerten.
Bauwerk, Lagerkonstruktion und Lagerkräfte nach Unterlagen des AG.
Ausbau auf Widerlager.
Lagerteil = Elastomerlager.
Aufgelagertes Bauteil anheben. Pressenansatz auf Unterbauten.
Angehobenes Bauteil ablassen. Hilfsauflager auf- und
abbauen sowie vorhalten.
Menge: 4,000 St

**2.4.15 Lager instandsetzen**
Lager instandsetzen

diverse Schrauben, Steifen etc. neu beschichten oder austauschen (siehe Baubeschreibung).
Menge: 4,000 Stk

**2.4.20 Elastomerlager einbauen Widerlager*1 Achse fest Dollen/Schrauben*Verschieb.+/-1cm Rechteck/N=0,5 MN*HL = 0,1 MN HQ = 0,1 MN*EP-Zinkst/EP HS**
StL-Nr. 2412111311111117
Elastomerlager einschließlich oberer und unterer Ankerplatte nach Unterlagen des AG einbauen. Für den Korrosionsschutz zu beachten:
Bei betonberührten Flächen Randstreifen von fünf cm
mitbeschichten. Bei Berührungsflächen Stahl/Elastomer
nur Randstreifen von zwei cm beschichten. Ggf. vorhandene Kontaktfläche zwischen Lager- und Ankerplatte vorbereiten, Vorbereitungsgrad Sa 2 1/2, und beschichten
mit einer Grundbeschichtung auf Alkalisilikat-Grundlage
mit Zinkstaub nach Blatt 85, Sollschichtdicke = 40 mym.
Einbau auf Widerlager.
Elastomerlager mit Festhaltekonstruktion für eine Achse.
Mindestpressung wird unterschritten. Verankerung durch
Dollen oder Schrauben.
Zulässige Verschiebung +/-1 cm.
Lager rechteckig, aufnehmbare Normalkraft 0,5 MN.
Aufnehmbare Kraft in Bauwerkslängsrichtung 0,1 MN.
Aufnehmbare Kraft in Bauwerksquerrichtung 0,1 MN.
Korrosionsschutz: Stahlflächen vorbereiten, Vorbereitungsgrad Sa 2 1/2. Grundbeschichtung auf Epoxidharz-
Zinkstaub-Grundlage nach Blatt 87, 70 mym. Zwischenbeschichtung mit Eisenglimmer auf Epoxidharz-Grundlage,
lösemittelarm (high solid), nach Blatt 94/95, 150 mym.
Deckbeschichtung mit Eisenglimmer auf Epoxidharz-
Grundlage, lösemittelarm (high solid), nach Blatt
94/95, 80 mym.
Menge: 4,000 St

*Hinweis: Hinweis Stahloberfläche instandsetzen (große Bereiche)*
Hinweis Stahloberfläche instansetzen

Der Korrosionsschutz ist insbesondere in den Bereiche der Widerlager instandzusetzen.

**2.4.30 Korrosionsschutz teilerneuern Überbauträger*Zustand Unt. AG Handentr.u.reinig*EP/PUR EG, Bl. 87 auf Baustelle**
StL-Nr. 19822248113319
Korrosionsschutz nach Unterlagen des AG teilerneuern.
Schadstellen der Altbeschichtung vorbereiten. Gesamtes
Bauteil reinigen. Ausflecken mit Grund- und Zwischenbeschichtungsstoffen mit ausreichender Überlappung. Zu-
sätzliche Beschichtung als Schutz an Kanten, Baustellenschweißnähten und Verbindungsmitteln aufbringen
Deckbeschichtung über die gesamte Fläche aufbringen.
Bauteil = Überbauträger.
Ausgangszustand der beschichteten Oberfläche nach Un-
terlagen des AG.
Schadstellen vorbereiten durch Hand- oder maschinelle
Entrostung. Oberflächenvorbereitungsgrad = PSt 3. In-
takte Oberfläche reinigen.
Beschichtungsstoffe auf Epoxidharz- und Polyurethan-Basis nach Blatt 87. Deckbeschichtung mit Ei-
senglimmer.
Vorbereitungsarbeiten auf der Baustelle durchführen.
Entsorgung wird gesondert vergütet.
Abgerechnet 'nach Aufmaß'
Menge: 10,000 m2

**2.4.40 Gefährl. Abfall aus Abbruch ents. Metall*Gebühr einrechn.**
StL-Nr. 1210220931
Gefährlichen Abfall aus Abbruch laden, fördern und entsorgen. Art der Belastung und Entsorgung nach Unterlagen des AG. Entsorgungsnachweis nach Unterlagen des AG
führen.
Abgerechnet wird nach Wiegescheinen.
Metallabfälle, die durch gefährliche Stoffe verunreinigt sind. Abfallschlüsselnummer = 17 04 09.
Gebühren der Abfallentsorgung sind einzurechnen.
Menge: 0,100 t

*Hinweis: Hinweis Stahloberfläche instandsetzen (kleine Fehlstellen)*
Hinweis Stahloberfläche instansetzen

Kleinere Schäden sind ebenfalls auszubessern soweit diese über das vorhandene Gerüst an den Widerlagern errreichbar sind.

**2.4.50 Korrosionsschutz teilerneuern Überbauträger*Zustand Unt. AG Handentr.u.reinig*EP/PUR EG, Bl. 87 auf Baustelle**
StL-Nr. 19822248113319
Korrosionsschutz nach Unterlagen des AG teilerneuern.
Schadstellen der Altbeschichtung vorbereiten. Gesamtes
Bauteil reinigen. Ausflecken mit Grund- und Zwischenbeschichtungsstoffen mit ausreichender Überlappung. Zu-
sätzliche Beschichtung als Schutz an Kanten, Baustellenschweißnähten und Verbindungsmitteln aufbringen
Deckbeschichtung über die gesamte Fläche aufbringen.
Bauteil = Überbauträger.
Ausgangszustand der beschichteten Oberfläche nach Un-
terlagen des AG.
Schadstellen vorbereiten durch Hand- oder maschinelle
Entrostung. Oberflächenvorbereitungsgrad = PSt 3. In-
takte Oberfläche reinigen.
Beschichtungsstoffe auf Epoxidharz- und Polyurethan-Basis nach Blatt 87. Deckbeschichtung mit Ei-
senglimmer.
Vorbereitungsarbeiten auf der Baustelle durchführen.
Entsorgung wird gesondert vergütet.
Abgerechnet 'nach Aufmaß'
Menge: 2,000 m2

**2.4.60 Gefährl. Abfall aus Abbruch ents. Metall*Gebühr einrechn.**
StL-Nr. 1210220931
Gefährlichen Abfall aus Abbruch laden, fördern und entsorgen. Art der Belastung und Entsorgung nach Unterlagen des AG. Entsorgungsnachweis nach Unterlagen des AG
führen.
Abgerechnet wird nach Wiegescheinen.
Metallabfälle, die durch gefährliche Stoffe verunreinigt sind. Abfallschlüsselnummer = 17 04 09.
Gebühren der Abfallentsorgung sind einzurechnen.
Menge: 0,050 t

#### Abschnitt 2.5 Dünnschichtbelag

*Hinweis: Hinweis zu Beschichtung*
Der Dünnschichtbelag muss bei der erneuerten Fahrbahn aufgetragen werden.
Die restliche Fläche ist je nach Zustan großflächig zu ersetzten.
Annahme Kalkulation: die gesamte Brückenfläche muss ersetzt werden.

Die Beschichtung der Laufplatte erfolgt mit einem
Dünnschichtbelag mit Quarzsand-Abstreuung nach ZTV-ING
Teil 3 Abschnitt 4 (SIB) als Oberflächen-schutzsystem OS-F mit
Rutschhemmungsklasse R11.
Die Beläge müssen der "Zusammenstellung der zertifizierten
Stoffe und Stoffsysteme nach ZTV-ING, Teil 3, Abschnitt 4 (SIB),
Oberflächenschutzsys-teme (OS-F) für die Anwendung an
Bauwerken und Bauteilen der Bundesver-kehrswege" der
Bundesanstalt für Straßenwesen entsprechen.

**2.5.10 Fremdschichten abtragen .*waagerecht starre Dünnbesch.*Teilflächen Fräsen***
StL-Nr. 1821901891410399
Fremdschichten gemäß Leistungsbeschreibung mit
Zeichnung(en) von Beton entfernen. Anfallende Stoffe
aufnehmen. Entsorgung wird gesondert vergütet.
Bauteil 'Überbau'

Fläche waagerecht.
starre Dünnbeschichtung (< 1,0 mm) abtragen.
Ausführung in Teilflächen > 1 m2.
Abtrag durch Fräsen.
Nachbearbeitung 'nach Herstellervorgabe der Oberflächenbeschichtung'
Menge: 70,000 m2

**2.5.30 Dünnschichtbelag herstellen**
Dünnschichtbelag herstellen

Die Beschichtung der Laufplatte erfolgt mit einem
Dünnschichtbelag mit Quarzsand-Abstreuung nach ZTV-ING
Teil 3 Abschnitt 4 (SIB) als Oberflächen-schutzsystem OS-F mit
Rutschhemmungsklasse R11.
Die Beläge müssen der "Zusammenstellung der zertifizierten
Stoffe und Stoffsysteme nach ZTV-ING, Teil 3, Abschnitt 4 (SIB),
Oberflächenschutzsys-teme (OS-F) für die Anwendung an
Bauwerken und Bauteilen der Bundesver-kehrswege" der
Bundesanstalt für Straßenwesen entsprechen.
Menge: 120,000 m2

**2.5.40 Gefährl. Abfall aus Abbruch ents. sonstige Stoffe*Gebühr einrechn.**
StL-Nr. 1210220961
Gefährlichen Abfall aus Abbruch laden, fördern und entsorgen. Art der Belastung und Entsorgung nach Unterlagen des AG. Entsorgungsnachweis nach Unterlagen des AG
führen.
Abgerechnet wird nach Wiegescheinen.
Sonstige Bau- und Abbruchabfälle (einschließlich gemischter Abfälle), die gefährliche Stoffe enthalten.
Abfallschlüsselnummer = 17 09 03.
Gebühren der Abfallentsorgung sind einzurechnen.
Menge: 1,000 t

#### Abschnitt 2.6 ÜKO

**2.6.10 Neues Abdeckgitter Entwässerungsrinne einsetzen (WL Haldenhof)**
*** Pauschalposition
Menge: 1,000 PSCH

**2.6.20 Neues Fugenprofil einsetzen (WL Gehren)**
*** Pauschalposition
Neues Fugenprofil einsetzen (WL Gehren) inklusive der in der Baubeschreibung vorgeschlagenen Nebenarbeiten.

Nebenarbeiten: Betonoberfläche vorbereiten, Stahlprofil aufdübeln, Fugenverguss, elastischer Fugendichtstoff ggf. Asphalt
Menge: 1,000 PSCH

**2.6.30 Abdichten der beiden ÜKOs**
*** Pauschalposition
Abdichten der beiden ÜKOs

Je ÜKO an den beiden Widerlagerseiten ist die Fuge zur Rampe und zur Brückenseite zu erneuern. Genaue Angaben siehe Baubeschreibung.
Menge: 1,000 PSCH
